# Stadthalle Zeulenroda
Angebotsaufforderung (GAEB DA XML 3.2, DA83)
Projekt: 24_2_245
Währung: EUR
Nebenangebote zugelassen: ja
Abgabeort: 39120 MD, Uniklinik MD, Leipziger Straße 44, Raum 122
Auftraggeber: Stadt Zeulenroda-Triebes, Markt 1, 07937 Zeulenroda-Triebes
Erstellt mit: GXML Toolbox V3.3 R20210630, iTWO_64 V11.0.738, 14.10.2026

## VE_305.2 Fenster- und Sonnenschutzarbeiten
Datum: 14.10.2026

*Hinweis: I. BAUBESCHREIBUNG / ALLGEMEINE HINWEISE*
I. BAUBESCHREIBUNG / ALLGEMEINE HINWEISE

I.I Allgemeine Baubeschreibung

Die geplante energieeffiziente Stadthalle soll als wichtiger, zentraler und kultureller Veranstaltungsort dienen. Mit der Baumaßnahme sollen zukünftige Anforderungen an das nachhaltige Bauen und den Klimaschutz erfüllt werden, weshalb der Einsatz von nachhaltigen Baustoffen wie Holz und erneuerbaren Energien gefordert wird. Von der dort vorher befindlichen alten Stadthalle bleibt die ehemalige Empfangshalle beziehungsweise der Kopfbau mit seiner historischen Front zur Straße erhalten. Zur Anpassung des Gebäudes an die zukünftige Nutzung, werden alte Wände entfernt und neue eingefügt und die Geschossdecken zum 1.OG und Dachgeschoss werden angepasst. Die Anbindung des Bestandgebäudes an den Neubau erfolgt über Durchbrüche und den Einsatz von Türen an der nordwestlichen und südöstlichen Seite. Der Neubau der Stadthalle ist zwei- bzw. dreigeschossig, um die Höhenentwicklung der umliegenden Gebäude aufzugreifen. Er ist besonders kompakt gehalten, mit möglichst wenig Vor- und Rücksprüngen. Der Bau erfolgt in einer Holzbaumassivbauweise mit einzelnen Wänden und Decken aus Beton zur Aussteifung und Sicherung der Tragfähigkeit. Der Neubau wird auf zwei Ebenen angeordnet, welche über ein großzügiges transparentes Foyer erschlossen werden.

I.II Grundstück

Die Stadthalle wird auf dem Grundstück der Stadt Zeulenroda-Triebes Am Puschkinpark 3, Zeulenroda-Triebes (Flurstück 1024) errichtet. Zu- und Abfahrt zur Straße "Am Puschkinpark": Zufahrtsbreite ca. 3,5m, kann verbreitert werden auf ca. 5m Zufahrt nur aus Richtung Kleinwolschendorfer Str. rechtsabbiegend, Ausfahrt vom Baufeld rechtsabbiegend (Stadteinwärts) zur B94, linksabbiegend in Richtung Kleinwolschendorfer Str. Das Grundstück befindet sich im zentrumsnahen Bereich. Die direkt angrenzende Nachbarbebauung besteht aus Wohn- und Geschäftsgebäuden im Süden sowie Westen. Im Norden grenzt das Flurstück direkt an ein Kinderhaus, im Osten an die öffentliche Verkehrsfläche „Am Puschkinpark"
 Im Zuge der Bauarbeiten ist die angrenzende Wohnbebauung und das unmittelbar benachbarte Kinderhaus im besonderem Maße zu berücksichtigen. Aus immisssionsschutzrechtlicher und baubetrieblicher Sicht sind sämtliche bau-, betriebs- und umweltbedingten Emissionen an der direkten Nachbarbebauung auf ein zulässiges und zumutbares Maß zu begrenzen. Die Einhaltung immissionsschutzrechtlicher Standards dient dem Schutz der Gesundheit und Lebensqualität der Anwohner und stellt eine grundlegende Voraussetzung für die Genehmigungsfähigkeit sowie die soziale Akzeptanz des Vorhabens dar.

Lage der Baustelle

Lagebezeichnung: Am Puschkinpark 3 07937 Zeulenroda-Triebes Flurstück: 1024 Amtliche Fläche: 3.275 m Höhenlage GOK: Nord-Östlich ca. +416 müNN Süd-Westlich ca. +418 müNN Höhenlage Bestand: (OK FFB EG) +0,00 = +417,30 müNN

Geplante Bebauung

Gebäude wird dem erhaltenen Altbau auf dem Grundstück angeschlossen, kompakter nahezu rechteckiger Baukörper, unterschiedliche Gebäudehöhen, zwei Vollgeschosse, teilweise unterkellert, Flachdach mit umlaufender Attika, Länge: 37,18 m, Breite: 35,63 m, OKF U01 UG  - 2,50 m = +414,8m ü. NHN, OKF E00 EG  +0,00 m = +417,3m ü. NHN, Dach Gebäudehöhe Saal  +12,25 m = +429,55m ü. NHN, Dach Gebäudehöhe Foyer  +8,15 m = + 425,45m ü. NHN

Nutzung des Gebäudes

Das Gebäude soll als Stadthalle bzw. Versammlungsstätte mit verschiedenen Nutzungen dienen. Es sollen Musik- und Tanzveranstaltungen, Messen, Tagungen usw. darin stattfinden. Die horizontale und vertikale Erschließung erfolgt über das Foyer mit einem Treppenraum. Westlich daran grenzt der große Veranstaltungssaal, südlich befinden sich kleiner Nutzungs-, Besprechungs- und Sozialräume, nördlich liegen die sanitären Einrichtungen und östlich befindet sich die Touristinfo, sowie der Altbau mit Catering- und Barbereich und dem Spiegelsaal.

I.III Vorhandene Bebauung

Das vorhandene Bestandsgebäude ist im Laufe der Bauarbeiten umfänglich zu schützen.

I.IV Erläuterungstext / Baubeschreibung

Die zur Verfügung stehende, ausführliche Baubeschreibung sowie der Erläuterungstext zum Vorhaben sind zu Beachten und zur Kenntnis zu nehmen.

*Hinweis: II. ALLGEMEINE TECHNISCHE VERTRAGSBEDINGUNGEN (ATVs)*
II. ALLGEMEINE TECHNISCHE VERTRAGSBEDINGUNGEN (ATVs)

Für Ausführung, Aufmaß und Abrechnung gelten VOB Teil B und Teil C, die zum Zeitpunkt der Angebotsabgabe gültigen DIN-Normen, VDE-Vorschriften, UVV, sowie alle weiteren entsprechenden Fachnormen, Hersteller- und Verarbeitungsvorschriften, die bauaufsichtlichen Vorschriften und der Leistungsbeschreibung. Grundlage dieses Leistungsverzeichnisses sind die allgemein technischen Vertragsbedingungen für Bauleistungen in der jeweils gültigen Ausgabe. Das Gebäude wird als öffentliches Versammlungsgebäude genutzt und ist der Nutzungsklasse 1 und 2 nach DIN EN 1995-1-1 zuzuordnen.

Besondere Bedingungen - Allgemeine Baustellenordnung

Angrenzende Nachbargebäude unterliegen einer kontinuierlichen Nutzung, diese sind auch für die Dauer der Bauzeit durch Bautätigkeit nicht einzuschränken. Lärm-, Staubentwicklungen, Erschütterungen, blendendes Flutlicht o.ä. sind entsprechend zu vermeiden. Die Baustellen- und Grundstückszufahrt erfolgt über eine Gebäudeumfahrt von der Straße "Am Puschkinpark" ausgehend. Die Umfahrung wird nur in eine Richtung befahren. Die Ein- und Ausfahrt sind dem BE-Plan zu entnehmen. Für das Abstellen von Liefer- und Baufahrzeugen, Baumaschinen und Containern ist die gekennzeichnete Fläche auf dem Rosa-Luxemburg-Platz vorgesehen.
Das Abstellen privater PKW der Mitarbeiter/-innen ausführender Firmen ist innerhalb der begrenzten BE-Flächen ausgeschlossen. Als zentrale Baustelleneinrichtung werden Einzäunung und Torabschluss der BE-Flächen, Entnahmestellen für Bauwasser/ Baustrom und Toiletten zur Verfügung gestellt; darüber hinaus gehende BE-Anforderungen der Gewerke sind durch die Gewerke ohne gesonderte Vergütung selbst zu erbringen.
Die Fluchtwege aus dem Neubau (Flure, Treppenräume, Ausgänge ins Freie) sind in den unterschiedlichen Rohbau-/ Ausbaustadien sicher begehbar und jederzeit frei zu halten. Alle Mitarbeiter aller Gewerke sind verpflichtet, die Baustelle dauerhaft sauber zu halten und zu verlassen, d.h. kontinuierlich/ späestens jedoch arbeitstäglich von Müll, Reststoffen, Verpackungsmaterial etc. zu befreien, Nachlässigkeiten sind rechtzeitig durch gegenseitige Aufmerksamkeit zu unterbinden. Alle Mitarbeiter aller Gewerke sind verpflichtet, die Zwischenstände und Endergebnisse der Arbeit aller Gewerke zu achten und vor Verunreinigung, Beschädigung oder Wertminderung wirksam und kollegial zu schützen. Die Ausschreibung erfolgt auf Grundlage der Vergabe- und Vertragsordnung für Bauleistungen (VOB), Teile A, B und C, in der jeweils gültigen Fassung. Die Bieter werden ausdrücklich darauf hingewiesen, dass die Bestimmungen der VOB in vollem Umfang Vertragsbestandteil werden. Mit der Abgabe eines Angebotes erkennen die Bieter die Geltung der VOB Teile A, B und C an. Die Leistungen sind nach den anerkannten Regeln der Technik sowie den einschlägigen Normen und Vorschriften auszuführen. Abweichungen hiervon sind nur zulässig, wenn sie gleichwertig sind und vor Ausführung schriftlich genehmigt wurden. Zu jeder Zeit muss mindestens ein deutschsprachiger und weisungsberechtigter Mitarbeiter vor Ort sein.

Technische Vorbemerkungen

Nebenleistungen, wie z.B. Schutz- und Sicherheitsmaßnahmen nach den Unfallverhütungsvorschriften und den behördlichen Bestimmungen, sind Leistungen, die auch ohne Erwähnung im Leistungsverzeichnis zur vertraglichen Leistung gehören und nicht selbstständig vergütet werden.

Bei der Aufstellung der Leistungsbeschreibung wird gemäß VOB/C davon ausgegangen, dass die beschriebenen Leistungen immer dann die Lieferung der dazugehörigen Stoffe und Bauteile einschließen, wenn nichts anderes vorgeschrieben ist.

Dem AN werden alle erforderlichen Planunterlagen digital zur Verfügung gestellt.

Während der gesamten Montagezeit sind angrenzende und umliegende Bauteile vor Beschädigung zu schützen.
Diese Leistungen sind in die Einheitspreise einzurechnen.
Vor Beginn der Arbeiten sind alle fachlichen Einzelheiten mit den beauftragten Planern und Gutachtern abzustimmen.

Bautechnische Unterlagen

Der Auftragnehmer ist verpflichtet, sich anhand der vorliegenden Planunterlagen über Art und Umfang der ausgeschriebenen Leistungen zu informieren. Erschwernisse, die aus den Planunterlagen erkennbar waren, berechtigen nicht zu Nachforderungen. Dem Auftragnehmer werden Konstruktionspläne mit allen für die Tragkonstruktion relevanten statisch-konstruktiven Angaben elektronisch zur Verfügung
gestellt.

Hinweise zum weiteren Leistungsumfang

Der Auftragnehmer wird sämtliche Maße vor Ort prüfen (Aufmaß) und anschließend dem AG/Architekten eine technische Bearbeitung zur Prüfung übergeben:
- Erstellen von Konstruktions- und Detailplänen für alle in der
Leistungsbeschreibung aufgeführten Anlagen
- Abstimmung der Details mit dem AG bzw. mit dem Architekten
rechtzeitig vor Fertigungsbeginn
- Anpassung und Überarbeitung der Werkplanung nach
Erfordernis
- örtliche Aufmaße
- Vorlage von Original-Muster der Türen- und Fassadenprofile
 ist mit dieser Position komplett anzubieten.

Nach Überprüfung auf Übereinstimmung mit der
Ausführungsplanung durch den AG hat dieser die genannten
Unterlagen in einer Ausfertigung mit seinem Prüfvermerk an
den AN zurückzugeben.

Aus den Darstellungen müssen Konstruktion, Maße, Einbau,
Befestigung und Bauanschlüsse der Bauteile sowie die
Einbaufolge erkennbar sein (siehe DIN 18360).

Der Auftragnehmer muss für alle bodentiefen Elemente einen statischen Nachweis zur Standsicherheit bzw. gegen Anpralllasten führen und dem Prüfstatiker vor Ausführung vorlegen. Nachweis zur Verankerung der Elemente, Glaseinspannung etc..

*Hinweis: III. PLANUNTERLAGEN*
III. PLANUNTERLAGEN

Nachfolgende im Inhaltsverzeichnis aufgeführte Pläne werden für die Kalkulation zur Verfügung gestellt und sind vom AN zur Angbebotsunterbreitung zu beachten und bei der Bildung von Einheitspreisen zu berücksichtigen.

Planunterlagen Objektplanung:

242245-LP_05_503-Baustelleneinrichtung
242245_GR_N_DA_RB_T1_Grundriss Dachaufsicht Rohbau Teil 1
242245_GR_N_DA_RB_T2_Grundriss Dachgeschoss Rohbau Teil 2
242245_GR_N_E0_RB_T1_Grundriss Erdgeschoss Rohbau Teil 1
242245_GR_N_E0_RB_T2_Grundriss Erdgeschoss Rohbau Teil 2
242245_GR_N_E1_RB_T1_Grundriss 1. Obergeschoss Rohbau Teil 1
242245_GR_N_E1_RB_T2_Grundriss 1. Obergeschoss Rohbau Teil 2
242245_GR_N_E2_RB_T1_Grundriss 2. Obergeschoss Rohbau Teil 1
242245_GR_N_E2_RB_T2_Grundriss 2. Obergeschoss Rohbau Teil 2
242245_GR_N_U1_RB_T1_Grundriss Untergeschoss Rohbau Teil 1
242245_GR_N_U1_RB_T2_Grundriss Untergeschoss Rohbau Teil 2
242245_AN_N_NO_50_Ansicht Nord + Ost
242245_AN_N_SW_50_Ansicht Süd + West
242245_LP_05_500_Lageplan
242245_SN_L_RB Längsschnitte
242245_SN_LZ_RB Längsschnitt E-E
242245_SN_Q_RB Querschnitte
242245_SZ_DA_RB Schnitt Anlieferung DA, D1
242245_DT_FE_702_N_Fenster Nord EG
242245_DT_FE_702.1_N_Fenster Nord OG1
242245_DT_FE_703_N_Fenster Keller Nord
242245_DT_FE_704_N_Fenster EG Saal Süd
242245_DT_FE_705_N_Fenster OG1 Süd

### Bereich 1 Kunststoff - Fensterelemente

Vergabeeinheiten: VE_305.2

**Ausführungsbeschreibung 1 Kunststofffenster Einbau Bestandsgebäude**
*Beschreibung*
Einfachfenster, einteilig, mit Festverglasung bzw. gemäß den Ausstattungen in zugehöriger Positionsbeschreibung liefern und montieren.
Befestigungsuntergrund Mauerwerk bzw. verputzte Oberflächen.
Leibung mit Anschlag. Fenster ist gegen den Anschlag zu montieren. Mit Rahmenverbreitung seitlich und oben mit 50mm für die spätere Innendämmung.

Flächenbündige Ausführung von Fenster- und Rahmenprofil.

Bauphysikalische Anforderungen:
3 Dichtebenen innerhalb des Profilsystems
Windlast Klasse 2 (Prüfdruck P1 800 Pa) DIN EN 12210,
Schlagregendichtheit Klasse 5 A (200 Pa) DIN EN 12208,
bewertetes Schalldämm-Maß DIN 4109 Rw,R 32 dB,
Wärmeschutz DIN EN ISO 10077-1, DIN 4108-4 Uw kleiner
gleich 1,0 W/m2K, Gesamtenergiedurchlassgrad Verglasung
g = 0,5 DIN EN 410, Lichtdurchlässigkeit von 70 %,
Rahmen aus Kunststoff, PVC-U DIN EN ISO 1163-1.

weitere Anforderungen:
Farbton:  RAL 7016 innen und außen
Fensteraufteilung und Öffnungen gemäß zugehöriger Positionsbeschreibung.

Abdichtung der äußeren Dichtebene mit imprägnierten Dichtungsbändern aus Schaumkunststoff auf Bautiefe des Elementes, Beanspruchungsgruppe 2 DIN 18542, umlaufend, zusätzliche Dichtung für unteren Anschluss der äußeren Dichtebene mit dampfdiffusionsoffener Folie ca. 10cm Folienbreite, Abdichtung der inneren Dichtebene mit luftdichter Folie ca. 10cm Folienbreite, umlaufend, zusätzliche Dichtung für unteren Anschluss der inneren Dichtebene mit luftdichter Folie, Dämmebene vollständig ausfüllen mit Mineralwolle.

Fensterbeschläge:
-  Fenstergriff aus nichtrostendem Edelstahl,
  mattgebürstet mit gerader Abwicklung
-  Geprüft und zertifiziert nach DIN EN 1906
- unsichtbare Verankerung der Klipprosette auf dem
  Fensterflügel mittels einer Kunststoff-Unterkonstruktion
 - Gleitlager für eine dauerhafte, geschmeidige und
  geräuschlose Funktion ohne Wartungsaufwand
 - Verschraubung mit M4-Schrauben
 - hochwertiger rostfreier Edelstahl 1.4301
 - Griff im eingebauten Zustand ohne sichtbare
  Schrauben/Montage- oder Demontageöffnungen im
  Sichtbereich  - KEINE  BESCHRIFTUNG
- Fensterbänder sichtbar mit Schutzabdeckung gegen Verschmutzung im Farbton der Fensterelemente

Hersteller / Typ '....................................................' (vom Bieter einzutragen)

Fensterbank Außen:

Der untere Fensteranschluss ist mit einem eingerückten Sohlbankanschluss auszubilden, sodass die bauseitige Verblechung (außen) erfolgen kann.

Fensterbank innen:

Aus Hochdruck-Schichtstoffplatte, wasser- und hitzebeständig, verleimt auf Spanplatte, mit Kantenrundung und Blende, Befestigung auf Mauerwerk oder Beton bzw. Holzrahmenbauelement. Unterbau erfolgt mittels druckfester Dämmung und Abstandshalter / ca. 3cm Unterbau einzukalkulieren.

Material: Spanplatte
Oberfläche: HPL-Schichtpressstoffplatte
Blendenhöhe: 50 mm
Plattendicke: 20 mm
zusätzliche Eigenschaft: wasser- und hitzebeständig
Farbe: weiß

**Ausführungsbeschreibung 2 Kunststofffenster Einbau Neubau**
*Beschreibung*
Einfachfenster, einteilig, mit Festverglasung bzw. gemäß den Ausstattungen in zugehöriger Position liefern und montieren.
Befestigungsuntergrund Stahlbetonwand.
Als stumpfe Montage / Blockrahmen. Mit Rahmenverbreitung seitlich und oben mit 50mm für die spätere inneren Verkleidung / GK bzw. Innenputzarbeiten.

Flächenversetzte Ausführung von Fenster- und Rahmenprofil.

Bauphysikalische Anforderungen:
3 Dichtebenen innerhalb des Profilsystems
Windlast Klasse 2 (Prüfdruck P1 800 Pa) DIN EN 12210,
Schlagregendichtheit Klasse 5 A (200 Pa) DIN EN 12208,
bewertetes Schalldämm-Maß DIN 4109 Rw,R 32 dB,
Wärmeschutz DIN EN ISO 10077-1, DIN 4108-4 Uw kleiner
gleich 1,0 W/m2K, Gesamtenergiedurchlassgrad Verglasung
g = 0,5 DIN EN 410, Lichtdurchlässigkeit von 70 %,
Rahmen aus Kunststoff, PVC-U DIN EN ISO 1163-1.

weitere Anforderungen:
Farbton:  RAL 7016 innen und außen
Fensteraufteilung und Öffnungen gemäß zugehöriger Positionsbeschreibung
Abdichtung der äußeren Dichtebene mit imprägnierten Dichtungsbändern aus Schaumkunststoff auf Bautiefe des Elementes, Beanspruchungsgruppe 2 DIN 18542, umlaufend, zusätzliche Dichtung für unteren Anschluss der äußeren Dichtebene mit dampfdiffusionsoffener Folie ca. 10cm Folienbreite, Abdichtung der inneren Dichtebene mit luftdichter Folie ca. 10cm Folienbreite, umlaufend, zusätzliche Dichtung für unteren
Anschluss der inneren Dichtebene mit luftdichter Folie, Dämmebene vollständig ausfüllen mit Mineralwolle.

Fensterbeschläge:
-  Fenstergriff nach Herstellerportfolio und nach Bemusterung
-  Geprüft und zertifiziert nach DIN EN 1906
- unsichtbare Verankerung der Klipprosette auf dem
  Fensterflügel mittels einer Kunststoff-Unterkonstruktion
 - Gleitlager für eine dauerhafte, geschmeidige und
  geräuschlose Funktion ohne Wartungsaufwand
 - Verschraubung mit M4-Schrauben
 - hochwertiger rostfreier Edelstahl 1.4301
 - Griff im eingebauten Zustand ohne sichtbare
  Schrauben/Montage- oder Demontageöffnungen im
  Sichtbereich  - KEINE  BESCHRIFTUNG
- Fensterbänder sichtbar mit Schutzabdeckung gegen Verschmutzung im Farbton der Fensterelemente

Hersteller / Typ '....................................................' (vom Bieter einzutragen)

Fensterbank Außen:

Der untere Fensteranschluss ist mit einem eingerückten Sohlbankanschluss auszubilden, sodass die bauseitige Verblechung (außen) erfolgen kann.

Fensterbank innen:

Aus Hochdruck-Schichtstoffplatte, wasser- und hitzebeständig, verleimt auf Spanplatte, mit Kantenrundung und Blende, Befestigung auf Mauerwerk oder Beton bzw. Holzrahmenbauelement. Unterbau erfolgt mittels druckfester Dämmung und Abstandshalter / ca. 3cm Unterbau einzukalkulieren.

Material: Spanplatte
Oberfläche: HPL-Schichtpressstoffplatte
Blendenhöhe: 50 mm
Plattendicke: 20 mm
zusätzliche Eigenschaft: wasser- und hitzebeständig
Farbe: weiß

#### Abschnitt 1.1 Neubau

Vergabeeinheiten: VE_305.2

**1.1.10 Fenster, Kunststoff, 1-flügelig, Uw 1,0, 1060/1400 mm**
*** gemäß Ausführungsbeschreibung 2
Fensterelement aus Kunststoff, 1-flügelig, mit Dreh-Kipp-Funktion.

Anschlagart: stumpf
Befestigungsuntergrund: Stahlbeton
Widerstandsdauer: RC2N
Fensterbank innen mit ca. 30cm Ausladung

Hinweis: Die Fenstermontage erfolgt innerhalb eines Lichtschachtes. dieser ist in der Tiefe begrenzt auf ca. 50cm. Folglich können die Montagearbeiten und Abdichtungsarbeiten nur von innen ausgführt werden.

Griffsitz: Brüstungshöhe ca. 1630mm --> Griff im unteren Flügelbereich anordnen!

Einbauort: Stuhllager Untergeschoss

Öffnungsgröße: 1060mm x 1400mm
Menge: 2,000 Stk

#### Abschnitt 1.2 Bestandsgebäude

Vergabeeinheiten: VE_305.2

**1.2.10 Fenster, Kunststoff, 1-flügelig, Uw 1,0, 830/700 mm**
*** gemäß Ausführungsbeschreibung 1
Fensterelement aus Kunststoff, 1-flügelig, mit Dreh-Kipp-Funktion.

Anschlagart: mit Laibung
Befestigungsuntergrund: Mauerwerk
Widerstandsdauer: RC2N
Fensterbank innen mit ca. 28cm Ausladung

Einbauort: Untergeschoss (Haustechnik+Lager)

Öffnungsgröße: 800mm x 700mm
Menge: 9,000 Stk

**1.2.20 Fenster, Kunststoff, 1-flügelig, Uw 1,0, 830/700 mm**
*** gemäß Ausführungsbeschreibung 1
Fensterelement aus Kunststoff, 1-flügelig, mit Dreh-Kipp-Funktion.

Anschlagart: mit Laibung
Befestigungsuntergrund: Mauerwerk
Fensterbank innen mit ca. 28cm Ausladung

Einbauort: Lager im 1.Obergschoss Bestandsgebäude

Öffnungsgröße: 830mm x 700mm
Menge: 8,000 Stk

**1.2.30 Fenster ausbauen, Kunststoff, bis 830/700mm - rechteckig**
Fenster mit Flügel ausbauen einschl. der äußeren und inneren Fensterbank. Bauschutt bis Container vertragen und entsorgen.
Größe: bis 830/700 mm
Fensterbänke: außen Zinkblech / innen Holzwerkstoff

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- Foto v. außen vor Ort
Menge: 16,000 Stk

**1.2.40 Zulage für Demontage und Entsorgung der Metallstäbe horizontal**
Zulage zur Vorposition für die Demontage und Entsorgung der horizontalen Metallverstrebungen.

Material. Stahl beschichtet
Durchmesser: 2cm
Länge: 830mm
Anzahl: je Element 2 Stck.
Menge: 8,000 Stk

**1.2.50 Glattstrich, Leibung und Sturz, <=40 cm**
Glattstrich an Leibungen, für den Einbau von Fenstern.
Untergrund: Mauerwerk Vollziegel
Ergänzende Maßnahme: Glattstrich
Tiefe: <= 40 cm
Bauteil: Leibung und Sturz
Menge: 40,000 m

### Bereich 2 Holz-Aluminium - Fensterelemente

Vergabeeinheiten: VE_305.2

**Ausführungsbeschreibung 3 Holz-Aluminium Fenster Einbau Neubau**
*Beschreibung*
Einfachfenster, einteilig, mit Festverglasung bzw. gemäß den Ausstattungen in zugehöriger Position nebst der Teilung liefern und montieren.
Befestigungsuntergrund Holzrahmenbauelemente.
Als stumpfe Montage / Blockrahmen. Mit Rahmenverbreitung seitlich und oben mit 50mm für die spätere inneren Verkleidung / GK bzw. Innenputzarbeiten.

Bauphysikalische Anforderungen:
3 Dichtebenen innerhalb des Profilsystems
Windlast Klasse 2 (Prüfdruck P1 800 Pa) DIN EN 12210,
Schlagregendichtheit Klasse 5 A (200 Pa) DIN EN 12208,
bewertetes Schalldämm-Maß DIN 4109 Rw,R 32 dB,
Wärmeschutz DIN EN ISO 10077-1, DIN 4108-4 Uw kleiner
gleich 1,0 W/m2K, Gesamtenergiedurchlassgrad Verglasung
g = 0,5 DIN EN 410, Lichtdurchlässigkeit von 70 %,
Rahmen aus Kunststoff, PVC-U DIN EN ISO 1163-1.

Fensterrahmen innen aus Holz / Holzart Fichte. Rahmenoberfläche innen endbehandelt lasiert. Außen mit Aluminium-Deckschalen pulverbeschichtet in RAL 7016.

weitere Anforderungen:
Farbton:  innen endbehandelt farblos lasiert und außen RAL 7016
Fensteraufteilung und Öffnungen gemäß zugehöriger Positionsbeschreibung
Abdichtung der äußeren Dichtebene mit imprägnierten Dichtungsbändern aus Schaumkunststoff auf Bautiefe des Elementes, Beanspruchungsgruppe 2 DIN 18542, umlaufend, zusätzliche Dichtung für unteren Anschluss der äußeren Dichtebene mit dampfdiffusionsoffener Folie ca. 10cm Folienbreite, Abdichtung der inneren Dichtebene mit luftdichter Folie ca. 10cm Folienbreite, umlaufend, zusätzliche Dichtung für unteren Anschluss der inneren Dichtebene mit luftdichter Folie, Dämmebene vollständig ausfüllen mit Mineralwolle.

Fensterbeschläge:
-  Fenstergriff aus nichtrostendem Edelstahl,
  mattgebürstet mit gerader Abwicklung
-  Geprüft und zertifiziert nach DIN EN 1906
- unsichtbare Verankerung der Klipprosette auf dem
  Fensterflügel mittels einer Kunststoff-Unterkonstruktion
 - Gleitlager für eine dauerhafte, geschmeidige und
  geräuschlose Funktion ohne Wartungsaufwand
 - Verschraubung mit M4-Schrauben
 - hochwertiger rostfreier Edelstahl 1.4301
 - Griff im eingebauten Zustand ohne sichtbare
  Schrauben/Montage- oder Demontageöffnungen im
  Sichtbereich  - KEINE  BESCHRIFTUNG
- Fensterbänder sichtbar mit Schutzabdeckung gegen Verschmutzung im Farbton der Fensterelemente

Hersteller / Typ '....................................................' (vom Bieter einzutragen)

Fensterbank Außen:

Der untere Fensteranschluss ist mit einem eingerückten Sohlbankanschluss auszubilden, sodass die bauseitige Verblechung (außen) erfolgen kann.

Fensterbank Innen:

Aus Hochdruck-Schichtstoffplatte, wasser- und hitzebeständig, verleimt auf Spanplatte, mit Kantenrundung und Blende, Befestigung auf Mauerwerk oder Beton bzw. Holzrahmenbauelement. Unterbau erfolgt mittels druckfester Dämmung und Abstandshalter / ca. 3cm Unterbau einzukalkulieren.

Material: Spanplatte
Oberfläche: HPL-Schichtpressstoffplatte
Blendenhöhe: 50 mm
Plattendicke: 20 mm
zusätzliche Eigenschaft: wasser- und hitzebeständig
Farbe: weiß

**Ausführungsbeschreibung 4 Raffstoreanlagen als Sonnenschutz**
*Beschreibung*
Leistungsinhalt sind die komplette Lieferung und Montage der
Sonnenschutzanlagen mit elektrischem Antrieb gemäß
Leistungsbeschreibung einschl. der zugehörigen Verankerungen,
Befestigungsmittel und Anschlüsse an angrenzende Bauteile.
einschl. Elektroinstalltions- und Anschlussarbeiten vom Antrieb bis zum Anschlusspunkt auf Rauminnenseite mit einem Abschluss als Steckervariante. Die Übergabe an das Gewerk Schwachstrom erfolgt ca. 5m nach jedem Element. Die Kabel sind entsprechend zu beschriften.

Steuerzentrale, Taster, Wind- und Regenwächter etc. erfolgen
bauseits gemäß VDE durch eine anerkannte Elektro-Firma.

Vor der Abnahme ist eine Funktionsprüfung durchzuführen und alle Mess-/Prüfprotokolle sind dem AG zu übergeben. Diese Leistung ist in die Einzelpositionen einzukalkulieren.

Bauseits werden die erforderlichen Fassadengerüste gestellt. Ggf. zusätzlich erforderliche Gerüste sind nach Maßgabe des AN in die Einheitspreise einzurechnen.

Vor Fertigungsbeginn hat der Aufrtagnehmer Zeichnungen und
Beschreibungen zu liefern. Diese bedürfen der Freigabe durch den Architekten. Aus den Darstellungen müssen Konstruktion, Maße, Einbau, Befestigung und Bauanschlüsse der Bauteile sowie die Einbaufolge, abgestimmt auf die Vorhangfassade der Fenster, erkennbar sein. Diese Leistung ist in die EP einzurechnen.

Ausführungsbeschreibung Raffstoreanlage:

Raffstorekasten:
- mehrfach gekantetes Aluminiumblech, Dicke mind. 3 mm, innenseitig pulverbeschichtet, Farbton RAL 7016 als vorgehängter Kasten - ca. 14cm vor der Fenstereinbaulage mit zugehörigen Systemwinkeln. Zwischenraum von 14cm ist auszudämmen und auf der Unterseite mit einem Abdeckblech aus Aluminium RAL 7016 zu schließen.
- einschl. der konstruktiv bedingten Aussteifungen und
Seitenschluss,
- konstruktiv Halter, Befestigung an der Wand/Fassade,
Befestigungsuntergrund ist das Fenstersystem
Befestigung mit Haltewinkel/Spannseilhalter im Abstand von 20cm vor Fenstereinbaulage

Raffstore:
- Oberschiene aus stranggepresstem Alu-Profil, zur Aufnahme der
Antriebsaggregate, mit Wendestange aus elektrolytisch verzinktem Vierkant-Stahlrohr,
- Antriebswelle aus gezogenem Alu-Vollmaterial, mit hoher Torsionsbeständigkeit,
- hochwertige Kunststoff-Aggregate/Lager, selbstschmierend, witterungsbeständig, wartungsfrei
- gebördelte Lamellen aus speziallegiertem Aluminium,
für wetterbeständigen Außeneinsatz.
- Lamellenbreite 80 mm doppelseitig pulverbeschichtet, Farbton RAL 7016, Textilbanddurchführung mit witterungsbeständigen
Kunststoffösen; Tragschnur und Aufzugsband in hochfester,
UV- und witterungsbeständiger Ausführung
- Unterschiene als Hohlprofil, aus Aluminium, stranggepresst,
Farbgebung wie Lamelle, mit Kunststoffendkappen,
justierbarer Bandaufhängung, Leiterkordel aus Polyester, schwere Sonderausführung, mit Doppelsteg,
Lamellenbefestigung am oberen Steg der Leiterkordel,
alle Kunststoffteile in UV- und witterungsbeständiger
Ausführung,
- Lamellenführung mit seitl. Aufzugsbändern aus
spezialbeschichtetem Polyester, schwarz, Windsicherung
- durch polyamidummantelte Stahldrahtlitze, d = 3,3 mm,
Befestigung in Oberschiene, durch alle Lamellen und
Unterschiene geführt, Stanzungen geöst, untere Befestigung
durch Spannwinkel mit Spannvorrichtung, Farbton RAL 7016
anthrazitgrau
- Antrieb durch verdeckt eingebauten wartungsfreien
Induktions-Elektromotor, als Mittelmotor mit angeflanschtem
Planetgetriebe und beidseitigem Wellenabgang, Anschluss 230
V, mit Thermoschutzschalter, Endschalter für obere und untere
Lamellenstellung, Zwischenhalt, etc., VDE geprüft, Thermoschutzschalter, Schutzart IP 54; mit Anschlusskabel sowie kompletter Steckerkupplung; Ansteuerung durch Standardschalter und Zentralsteuerung
(bauseits)
- Befestigungs- und Verbindungsteile innerhalb der Anlage aus
V2A-Stahl oder Aluminium;

Das Auswechseln der Raffstores muss zu jeder Zeit gewährleistet sein.

#### Abschnitt 2.1 Neubau

**2.1.10 Fenster bodentief, Holz-Alu, Festfeld, Uw 1,0, 2100/2550 mm**
*** gemäß Ausführungsbeschreibung 3
Fensterelement aus Holz-Aluminium, Festfeld, mit einer mittigen Teilung senkrecht mit Pfostenprofil.

Anschlagart: stumpf
Rahmenverbreitung unten für Fußbodenaufbau von ca. 15cm
Befestigungsuntergrund: Holzrahmenbauelement
Widerstandsdauer: RC2N
Schallschutz: Rw`P  47d
Verglasung: Isolierglas mit ESG Glas wg. Durchlaufschutz
Fensterbank innen nicht erforderlich, da ebenerdiger Anschluss

Der AN muss seine Abdichtung im unteren Bereich entsprechend dem Lastfall W4-E nach DIN 18533 wählen und den Bauanschluss hierfür herstellen.

Einbauort: Saal Erdgeschoss

Öffnungsgröße: 2100mm x 2550mm
Menge: 3,000 Stk

**2.1.20 Fenster bodentief, Holz-Alu, 1-flügelig, Uw 1,0, 1370/2550 mm**
*** gemäß Ausführungsbeschreibung 3
Fensterelement aus Holz-Aluminium, 1-flügelig, mit Dreh-Kipp-Funktion.

Anschlagart: stumpf
Rahmenverbreitung unten für Fußbodenaufbau von ca. 15cm
Befestigungsuntergrund: Holzrahmenbauelement
Widerstandsdauer: RC2N
Schallschutz: Rw`P  37d
Verglasung: Isolierglas mit ESG Glas wg. Durchlaufschutz
Fensterbank innen nicht erforderlich, da ebenerdiger Anschluss

Der AN muss seine Abdichtung im unteren Bereich entsprechend dem Lastfall W4-E nach DIN 18533 wählen und den Bauanschluss hierfür herstellen.

Einbauort: Büro Erdgeschoss

Öffnungsgröße: 1370mm x 2550mm
Menge: 2,000 Stk

**2.1.30 Fenster bodentief, Holz-Alu, 1-flügelig, Uw 1,0, 1370/2600 mm**
*** gemäß Ausführungsbeschreibung 3
Fensterelement aus Holz-Aluminium, 1-flügelig, mit Dreh-Kipp-Funktion. Im Brüstungsbereich mit Festverglasung. Horizontale Teilung. Achsmaß ca. 1180mm

Anschlagart: stumpf
Rahmenverbreitung unten für Fußbodenaufbau von ca. 15cm
Befestigungsuntergrund: Holzrahmenbauelement
Schallschutz: Rw`P  37d
Verglasung:
- Isolierglas im Flügelfeld
- absturzsichernde Verglasung im Brüstungsfeld nach
TRAV Kat. A
Fensterbank innen nicht erforderlich, da ebenerdiger Anschluss

Einbauort: Beratungsraum  1. Obergeschoss

Öffnungsgröße: 1370mm x 2600mm
Menge: 4,000 Stk

**2.1.40 Fenster bodentief, Holz-Alu, 1-flügelig, Uw 1,0, 1370/2600 mm**
*** gemäß Ausführungsbeschreibung 3
Fensterelement aus Holz-Aluminium, 1-flügelig, mit Dreh-Kipp-Funktion. Im Brüstungsbereich mit Festverglasung. Horizontale Teilung. Achsmaß ca. 1180mm

Anschlagart: stumpf
Rahmenverbreitung unten für Fußbodenaufbau von ca. 15cm
Befestigungsuntergrund: Holzrahmenbauelement
Schallschutz: Rw`P  37d
Verglasung:
- Isolierglas im Flügelfeld
- absturzsichernde Verglasung im Brüstungsfeld nach
TRAV Kat. A

Einbauort: Künstler, Dusche, Umkleide,  1. Obergeschoss

Öffnungsgröße: 1370mm x 2600mm
Menge: 6,000 Stk

**2.1.50 Fenster, Holz-Alu, 1-flügelig, Uw 1,0, 1370/2280 mm**
*** gemäß Ausführungsbeschreibung 3
Fensterelement aus Holz-Aluminium, 1-flügelig, mit Dreh-Kipp-Funktion. Im Brüstungsbereich mit Festverglasung. Horizontale Teilung. Achsmaß ca. 1180mm

Anschlagart: stumpf
Rahmenverbreitung unten für Fußbodenaufbau von ca. 15cm
Befestigungsuntergrund: Holzrahmenbauelement
Schallschutz: Rw`P  37d
Verglasung:
- Isolierglas im Flügelfeld
Fensterbank innen mit ca. 12cm Ausladung

Einbauort: Vorraum Aufzug und Künstler Erdgeschoss

Öffnungsgröße: 1370mm x 2280mm
Menge: 2,000 Stk

**2.1.60 Raffstorekasten BxH 140mm x 350mm - Einzellänge 2550mm**
*** gemäß Ausführungsbeschreibung 4
Raffstorekasten für verdeckten Einbau,
als geschlossener Kasten, mit Montage-
und Aussteifungsbügel, seitlich geschlossen,
in hinterlüfteter Fassadenbekleidung.,
Kastenhöhe für Elementhöhe = 2550 mm
Kastentiefe ca. 140mm
Einbau im Zuge Fassadenarbeiten zur Vorhangfassade.
Einzellängen: 2550mm
Anlagenbreite: 2100mm

Sollte mit dem System einer Lamellenbreite von 80mm diese Raffstoreanlage nicht in einer Einzellänge möglich sein, wäre eine zugehörige geänderte Lamellenbreite einzukalkulieren. Eine Teilung der Anlage ist nicht zulässig.

Einbauort: Saal Erdgeschoss
Menge: 3,000 Stk

**2.1.70 Raffstorekasten BxH 140mm x 350mm - Einzellänge 2550mm**
*** gemäß Ausführungsbeschreibung 4
Raffstorekasten für verdeckten Einbau,
als geschlossener Kasten, mit Montage-
und Aussteifungsbügel, seitlich geschlossen,
in hinterlüfteter Fassadenbekleidung.,
Kastenhöhe für Elementhöhe = 2550 mm
Kastentiefe ca. 140mm
Einbau im Zuge Fassadenarbeiten zur Vorhangfassade.
Einzellängen: 2550mm
Anlagenbreite: 1370mm

Einbauort: Büro Erdgeschoss
Menge: 2,000 Stk

**2.1.80 Zulage für Raffstoreanlage mit Ausführung als Flucht- und Rettungswegfunktion**
*** gemäß Ausführungsbeschreibung 4
Zulage zur Vorposition für die Herstellung der Anlage mit einer Zulassung angelehnt nach DIN 18650-1 für Einsatz als Rettungsweg.

Bei einem Stromausfall oder Betätigung eines Tasters kann die Anlage sofort ausgelöst werden.

Einschl. die Lieferung und Montage des Auslösetasters. Dieser befindet sich in einem 2m Radius vom Fensterelement.

Sollte vom System eine Akkugestützte Ausführung erforderlich sein, ist diese einzukalkulieren.

Hersteller / Typ '....................................................' (vom Bieter einzutragen)
Menge: 1,000 Stk

**2.1.90 Raffstorekasten BxH 140mm x 350mm - Einzellänge 2600mm**
*** gemäß Ausführungsbeschreibung 4
Raffstorekasten für verdeckten Einbau,
als geschlossener Kasten, mit Montage-
und Aussteifungsbügel, seitlich geschlossen,
in hinterlüfteter Fassadenbekleidung.,
Kastenhöhe für Elementhöhe = 2600 mm
Kastentiefe ca. 140mm
Einbau im Zuge Fassadenarbeiten zur Vorhangfassade.
Einzellängen: 2600mm
Anlagenbreite: 1370mm

Einbauort: Beratungsraum  1. Obergeschoss
Menge: 4,000 Stk

**2.1.100 Zulage für Raffstoreanlage mit Ausfühung als Flucht- und Rettungswegfunktion**
*** gemäß Ausführungsbeschreibung 4
Zulage zur Vorposition für die Herstellung der Anlage mit einer Zulassung angelehnt nach DIN 18650-1 für Einsatz als Rettungsweg.

Bei einem Stromausfall oder Betätigung eines Tasters kann die Anlage sofort ausgelöst werden.

Einschl. die Lieferung und Montage des Auslösetasters. Dieser befindet sich in einem 2m Radius vom Fensterelement.

Sollte vom System eine Akkugestützte Ausführung erforderlich sein, ist diese einzukalkulieren.

Hersteller / Typ '....................................................' (vom Bieter einzutragen)
Menge: 2,000 Stk

### Bereich 3 Holz - Fensterelemente

**Ausführungsbeschreibung 5 Holz-Fenster Einbau Bestandsgebäude**
*Beschreibung*
Einfachfenster, einteilig, mit Festverglasung bzw. gemäß den Ausstattungen in zugehöriger Position nebst der Teilung liefern und montieren.
Befestigungsuntergrund Mauerwerk bzw. verputzte Oberflächen.
Leibung mit Anschlag. Fenster ist gegen den Anschlag zu montieren. Mit Rahmenverbreitung seitlich und oben mit 50mm.

Beschreibung:
System  IV68/68, reduzierte Flügelbreite
Zierprofile  auf Kämpfer und Pfostenprofile
Dichtungssystem  Zwei umlaufende Dichtungen
Beschlagsystem  sichtbar aufliegend
Regenschiene  Stilschiene mit Wetterschenkel

Bauphysikalische Anforderungen:
2 Dichtebenen innerhalb des Profilsystems
Windlast Klasse 2 (Prüfdruck P1 800 Pa) DIN EN 12210,
Schlagregendichtheit Klasse 5 A (200 Pa) DIN EN 12208,
bewertetes Schalldämm-Maß DIN 4109 Rw,R 32 dB,
Wärmeschutz DIN EN ISO 10077-1, DIN 4108-4 Uw kleiner
gleich 1,0 W/m2K, Gesamtenergiedurchlassgrad Verglasung
g = 0,5 DIN EN 410, Lichtdurchlässigkeit von 70 %,
Holzart: Fichte
Farbe außen in RAL 7016
Farbe innen farblos lasiert endbehandelt

weitere Anforderungen:
Mit Regenschutzschiene auf dem horizontalen Rahmenelementen
Mit Wetterschenkel außen profiliert
Fensteraufteilung und Öffnungen gemäß zugehöriger Positionsbeschreibung
schmale Flügelprofilbreiten
Abdichtung der äußeren Dichtebene mit imprägnierten Dichtungsbändern aus Schaumkunststoff auf Bautiefe des Elementes, Beanspruchungsgruppe 2 DIN 18542, umlaufend, zusätzliche Dichtung für unteren Anschluss der äußeren Dichtebene mit dampfdiffusionsoffener Folie ca. 10cm Folienbreite, Abdichtung der inneren Dichtebene mit luftdichter Folie ca. 10cm Folienbreite, umlaufend, zusätzliche Dichtung für unteren Anschluss der inneren Dichtebene mit luftdichter Folie, Dämmebene vollständig ausfüllen mit Mineralwolle.

Fensterbeschläge:
-  Fenstergriff aus nichtrostendem Edelstahl,
  mattgebürstet mit gerader Abwicklung
-  Geprüft und zertifiziert nach DIN EN 1906
- unsichtbare Verankerung der Klipprosette auf dem
  Fensterflügel mittels einer Kunststoff-Unterkonstruktion
 - Gleitlager für eine dauerhafte, geschmeidige und
  geräuschlose Funktion ohne Wartungsaufwand
 - Verschraubung mit M4-Schrauben
 - hochwertiger rostfreier Edelstahl 1.4301
 - Griff im eingebauten Zustand ohne sichtbare
  Schrauben/Montage- oder Demontageöffnungen im
  Sichtbereich  - KEINE  BESCHRIFTUNG
- Fensterbänder sichtbar mit Schutzabdeckung gegen Verschmutzung im Farbton der Fensterelemente

Systemschnitte:

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- Schnitt mit horizontalem Kämpfer und oben/unten Flügelprofil

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- Schnitt mit unterem Rahmen- und Flügelprofil

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- Schnitt mit aufgesetzter Sprosse und SZR-Verbund

Hersteller / Typ '....................................................' (vom Bieter einzutragen)

Fensterbank Außen:

Der untere Fensteranschluss ist mit einem eingerückten Sohlbankanschluss auszubilden, sodass die bauseitige Verblechung (außen) erfolgen kann.

Fensterbank Innen:

Aus Hochdruck-Schichtstoffplatte, wasser- und hitzebeständig, verleimt auf Spanplatte, mit Kantenrundung und Blende, Befestigung auf Mauerwerk oder Beton bzw. Holzrahmenbauelement. Unterbau erfolgt mittels druckfester Dämmung und Abstandshalter / ca. 3cm Unterbau einzukalkulieren.

Material: Spanplatte
Oberfläche: HPL-Schichtpressstoffplatte
Blendenhöhe: 50 mm
Plattendicke: 20 mm
zusätzliche Eigenschaft: wasser- und hitzebeständig
Farbe: weiß

#### Abschnitt 3.1 Bestandsgebäude

**3.1.10 Fenster, Holz, 1-flügelig, Uw 1,0, 990/2260 mm**
*** gemäß Ausführungsbeschreibung 5
Fenster aus Holz, einflügelig, in eckiger Ausführung.
Mit Kämpfer mit Zierprofil schmal/dezent in 2/3 Teilung gemäß Ansicht.
Achsmaß der glasteilenden Sprosse auf ca.: 1430mm

Anschlagart: mit Laibung
Befestigungsuntergrund: Mauerwerk
Schallschutz: Rw`P  37d
Verglasung:
-  mit Isolierglas
- Holzart: Fichte
- Farbe: außen RAL 7016 / innen farblos lasiert endbehandelt
- glasteilende Sprossen im oberen 2/3 mit Zierprofil
wie in der Ausführungsbeschreibung
- restlich Sprossen als aufgesetzte Sprossen
Fensterbank innen mit ca. 28cm Ausladung

Einbauort: Erdgeschoss Bestandsgebäude

Öffnungsgröße: 990mm x 2260mm
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- Aufteilungsansicht v. Außen
Menge: 7,000 Stk

**3.1.20 Fenster, Holz, 1-flügelig, Uw 1,0, 990/2260 mm**
*** gemäß Ausführungsbeschreibung 5
Fenster aus Holz, einflügelig, in eckiger Ausführung.
Mit Kämpferprofil mit Zierprofil schmal/dezent in 2/3 Teilung gemäß Ansicht. Im oberen Feld mit DK-Flügel.
Achsmaß des Kämpferprofils auf ca.: 1430mm

Anschlagart: mit Laibung
Befestigungsuntergrund: Mauerwerk
Schallschutz: Rw`P  37d
Verglasung:
- mit Isolierglas
- Holzart: Fichte
- Farbe: außen RAL 7016 / innen farblos lasiert endbehandelt
- Kämpferprofil mit Zierprofil
wie in der Ausführungsbeschreibung
- restlich Sprossen als aufgesetzte Sprossen
Fensterbank innen mit ca. 28cm Ausladung

Einbauort: 1. Obergeschoss Spiegelsaal Bestandsgebäude

Öffnungsgröße: 990mm x 2260mm

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
- Aufteilungsansicht v. Außen
Menge: 4,000 Stk

**3.1.30 Fenster, Holz, 1-flügelig, Uw 1,0, 960/2260 mm mit Rundbogen**
*** gemäß Ausführungsbeschreibung 5
Fenster aus Holz, einflügelig, mit Rundbogen.
Mit Kämpferprofil mit Zierprofil schmal/dezent in 2/3 Teilung gemäß Ansicht. Im oberen Feld mit DK-Flügel.
Achsmaß des Kämpferprofils auf ca.: 1430mm

Anschlagart: mit Laibung
Befestigungsuntergrund: Mauerwerk
Schallschutz: Rw`P  37d
Verglasung:
- mit Isolierglas
- Holzart: Fichte
- Farbe: außen RAL 7016 / innen farblos lasiert endbehandelt
- Kämpferprofil mit Zierprofil
wie in der Ausführungsbeschreibung
- restliche Sprossen als aufgesetzte Sprossen
Fensterbank innen mit ca. 28cm Ausladung

Einbauort: 1. Obergeschoss Spiegelsaal Bestandsgebäude

Öffnungsgröße: 960mm x 2260mm

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- Aufteilungsansicht v. Außen
Menge: 3,000 Stk

**3.1.40 Fenster, Holz, 1-flügelig, Uw 1,0, 930/1670 mm mit Rundbogen**
*** gemäß Ausführungsbeschreibung 5
Fenster aus Holz, einflügelig als DK-Fenster, mit Rundbogen.
Glasteilende Sprosse mit Zierprofil schmal/dezent in 2/3 Teilung gemäß Ansicht.
Achsmaß der glasteilenden Sprosse auf ca.: 1070mm

Anschlagart: mit Laibung
Befestigungsuntergrund: Mauerwerk
Schallschutz: Rw`P  37d
Verglasung:
- mit Isolierglas
- Holzart: Fichte
- Farbe: außen RAL 7016 / innen farblos lasiert endbehandelt
- glasteilende Sprossen im oberen 2/3 mit Zierprofil
wie in der Ausführungsbeschreibung
- restliche Sprosse als aufgesetzte Sprosse
Fensterbank innen mit ca. 28cm Ausladung

Hinweis:
- mit Oberlichtöffner und Handhebel zur Betätigung des Flügels auf der Standfläche des Saales - OK des Elementes ist ca. 5m über dem OKFB Saal

Einbauort: 1. Obergeschoss Spiegelsaal Bestandsgebäude

Öffnungsgröße: 930mm x 1670mm

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- Aufteilungsansicht v. Außen
Menge: 3,000 Stk

**3.1.50 Fenster ausbauen, Holz, bis 1000/2000mm - rechteckig**
Fenster mit Flügel ausbauen einschl. der äußeren und inneren Fensterbank. Bauschutt bis Container vertragen und entsorgen.
Größe: bis 1000/2000 mm
Fensterbänke: außen Zinkblech / innen Holzwerkstoff

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- Foto v. außen vor Ort
Menge: 8,000 Stk

**3.1.60 Fenster ausbauen, Holz, bis 1000/2000mm - mit Rundbogen**
Fenster mit Flügel ausbauen einschl. der äußeren und inneren Fensterbank. Bauschutt bis Container vertragen und entsorgen.
Größe: bis 1000/2000 mm
Fensterbänke: außen Zinkblech / innen Holzwerkstoff

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- Foto v. außen vor Ort
Menge: 3,000 Stk

**3.1.70 Fenster ausbauen, Holz, bis 1000/2000mm - rechteckig**
Fenster mit Flügel ausbauen einschl. der äußeren und inneren Fensterbank. Bauschutt bis Container vertragen und entsorgen.
Größe: bis 1000/2000 mm
Fensterbänke: außen Zinkblech oben / innen Holzwerkstoff

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- Foto v. außen vor Ort
Menge: 1,000 Stk

**3.1.80 Glattstrich, Leibung und Sturz, <=40 cm**
Glattstrich an Leibungen, für den Einbau von Fenstern.
Untergrund: Mauerwerk Vollziegel
Ergänzende Maßnahme: Glattstrich
Tiefe: <= 40 cm
Bauteil: Leibung und Sturz
Menge: 100,000 m

**3.1.90 Metalltür als Eingangstür mit Verglasung, abbrechen, 2-teilig**
Metalltür / Haupteingangstür aus Aluminium thermisch getrennt mit Isolierglasscheiben. Ausführung 2flg. mit Seitenteilen und Glasausfachung abbrechen und entsorgen.

Größe b/h: ca. 3,60m/2,60m
Abbruchort: Bestandsgebäude Foyer EG

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Menge: 1,000 Stk

### Bereich 4 Stundenlohnarbeiten

#### Abschnitt 4.1 Stundenlohnarbeiten

*Hinweis: Verrechnungssätze für Löhne*
Der Verrechnungssatz umfasst sämtliche Aufwendungen,
insbesondere den tatsächlichen Lohn (Basislohn mit
Grundlohn, einschl. vermögenswirsamen Leistungen),
alle lohngebundenen Kosten, Zuschläge für Gemeinkosten (Sozialkassenbeiträge, Winterbauumlage), sowie
Lohn- und Gehaltsnebenkosten, Gestellung von Werkzeug, Auslösung, Fahrgelder, Anfahrzeiten. Der Verrechnungssatz ist unter Beachtung der preisrechtlichen Vorschriften zu ermitteln, er gilt unabhängig von der Zahl der abgerechneten Stunden

Stundenlohnarbeiten sind vor Ausführungsbeginn anzuzeigen und durch die zuständige  Bauüberwachung freizugeben. Die Übergabe hat täglich zu erfolgen.

**4.1.10 Stundensatz Baufacharbeiter/-in**
Arbeiten, welche nicht in den Positionen erfasst sind und gegen Nachweis zur Ausführung kommen:
Fachwerker
Menge: 1,000 h

**4.1.20 Stundensatz Bauhelfer/-in**
Arbeiten, welche nicht in den Positionen erfasst sind und gegen Nachweis zur Ausführung kommen:
Helfer
Menge: 1,000 h
